# LV Doppelbodensystem mit fixen Stelzlagern
Leistungsbeschreibung (GAEB 90, DA81)
Währung: EUR
Auftraggeber: Auftraggeber

## Zusätzlicher Text
Der Untergrund für die Stelzlagerverlegung muss tragfähig und eben sein.
Etwaige Unebenheiten sind vorher zu beseitigen.

## LV Doppelbodensystem mit fixen Stelzlage
Datum: 15.11.22

### Bereich 01 Erstellung Terrassen-Unterkonstruktion mit Einzelpositionen

#### Abschnitt 01.01 Verlegung von Platten auf Doppelboden-System mit Stelzlager mit fixem Kopf

**01.01.0010 Verlegung von Platten auf Doppelboden-System mit Stelzlager mit fixem Kopf im Verstellbereich 2,2-2,9cm**
Lieferung und Montage von Platten auf einem
Doppelbodensystem.

Die Doppelbodenkonstruktion besteht aus folgenden
Elementen:
- Basiselement auf Polypropylen im Format 60 x 40 x
4,8cm
- Stufenlos höhenverstellbare Stelzlager mit
Spezial-Adapter zur direkten Aufnahme des
Basiselementes
- Fugenauflagen in der Fugenstärke 2mm / 4mm [bitte
zutreffendes auswählen]

Als Höhenverstellung kommen stufenlos höhenverstellbare
Stelzlager mit einem Verstellbereich von 2,2 - 2,9cm
mit fixem Kopf zum Einsatz. Das Stelzlager beinhaltet
einen Adapterclip zur Aufnahme der Grundmodule.
Gesamthöhe der Konstruktion (Oberkante Rohbelag -
Oberkante Platte)
- Platten mit Stärke 2cm: 9,2 - 9,9cm
- Platten mit Stärke 3cm: 10,2 - 10,9cm
- Platten mit Stärke 4cm: 11,2 - 11,9cm
- Platten mit Stärke 5cm: 12,2 - 12,9cm

Anordnung / Anzahl der Stelzlager:
- Nutzungsklasse 'Privat' 2 KN/m2: jeweils an der
Eckpunkten des Basismoduls
- Nutzungsklasse 'Gewerblich' 5 KN/m2: jeweils an den
Eckpunkten des Basismoduls + in der Mitte jeder
Längsseite

Nachweis erforderlicher Prüfungen: DIN EN 12825 und DIN
EN 24537
Bruchlast (Punktlast): 5KN

Professionelles Planungsprogramm '3D-Konfigurator' für
alle Belagsarten, Grundrisse und Höhenbereiche ist
unter https://www.ceratrends.com abrufbar (keine
Registrierung notwendig)

Die zu verlegende Plattentype ist in einer eigenen
Position auszuschreiben

Liefernachweis / Vertrieb:
Fa. Ceratrends GmbH
Willersdorf 6a
4203 Altenberg
Österreich
Mail: office@ceratrends.com
Infos unter: https://www.ceratrends.com
Tel.: +43 7230 20545
Menge: 1,000 m2

**01.01.0020 Verlegung von Platten auf Doppelboden-System mit Stelzlager mit fixem Kopf im Verstellbereich 2,9-4,2cm**
Lieferung und Montage von Platten auf einem
Doppelbodensystem.

Die Doppelbodenkonstruktion besteht aus folgenden
Elementen:
- Basiselement auf Polypropylen im Format 60 x 40 x
4,8cm
- Stufenlos höhenverstellbare Stelzlager mit
Spezial-Adapter zur direkten Aufnahme des
Basiselementes
- Fugenauflagen in der Fugenstärke 2mm / 4mm [bitte
zutreffendes auswählen]

Als Höhenverstellung kommen stufenlos höhenverstellbare
Stelzlager mit einem Verstellbereich von 2,9 - 4,2cm
mit fixem Kopf zum Einsatz. Das Stelzlager beinhaltet
einen Adapterclip zur Aufnahme der Grundmodule.
Gesamthöhe der Konstruktion (Oberkante Rohbelag -
Oberkante Platte)
- Platten mit Stärke 2cm: 9,9 - 11,2cm
- Platten mit Stärke 3cm: 10,9 - 12,2cm
- Platten mit Stärke 4cm: 11,9 - 13,2cm
- Platten mit Stärke 5cm: 12,9 - 14,2cm

Anordnung / Anzahl der Stelzlager:
- Nutzungsklasse 'Privat' 2 KN/m2: jeweils an der
Eckpunkten des Basismoduls
- Nutzungsklasse 'Gewerblich' 5 KN/m2: jeweils an den
Eckpunkten des Basismoduls + in der Mitte jeder
Längsseite

Nachweis erforderlicher Prüfungen: DIN EN 12825 und DIN
EN 24537
Bruchlast (Punktlast): 5KN

Professionelles Planungsprogramm '3D-Konfigurator' für
alle Belagsarten, Grundrisse und Höhenbereiche ist
unter https://www.ceratrends.com abrufbar (keine
Registrierung notwendig)

Die zu verlegende Plattentype ist in einer eigenen
Position auszuschreiben

Liefernachweis / Vertrieb:
Fa. Ceratrends GmbH
Willersdorf 6a
4203 Altenberg
Österreich
Mail: office@ceratrends.com
Infos unter: https://www.ceratrends.com
Tel.: +43 7230 20545
Menge: 1,000 m2

**01.01.0030 Verlegung von Platten auf Doppelboden-System mit Stelzlager mit fixem Kopf im Verstellbereich 4,2-6,6cm**
Lieferung und Montage von Platten auf einem
Doppelbodensystem.

Die Doppelbodenkonstruktion besteht aus folgenden
Elementen:
- Basiselement auf Polypropylen im Format 60 x 40 x
4,8cm
- Stufenlos höhenverstellbare Stelzlager mit
Spezial-Adapter zur direkten Aufnahme des
Basiselementes
- Fugenauflagen in der Fugenstärke 2mm / 4mm [bitte
zutreffendes auswählen]

Als Höhenverstellung kommen stufenlos höhenverstellbare
Stelzlager mit einem Verstellbereich von 4,2 - 6,6cm
mit fixem Kopf zum Einsatz. Das Stelzlager beinhaltet
einen Adapterclip zur Aufnahme der Grundmodule.
Gesamthöhe der Konstruktion (Oberkante Rohbelag -
Oberkante Platte)
- Platten mit Stärke 2cm: 11,2 - 13,6cm
- Platten mit Stärke 3cm: 12,2 - 14,6cm
- Platten mit Stärke 4cm: 13,2 - 15,6cm
- Platten mit Stärke 5cm: 14,2 - 16,6cm

Anordnung / Anzahl der Stelzlager:
- Nutzungsklasse 'Privat' 2 KN/m2: jeweils an der
Eckpunkten des Basismoduls
- Nutzungsklasse 'Gewerblich' 5 KN/m2: jeweils an den
Eckpunkten des Basismoduls + in der Mitte jeder
Längsseite

Nachweis erforderlicher Prüfungen: DIN EN 12825 und DIN
EN 24537
Bruchlast (Punktlast): 5KN

Professionelles Planungsprogramm '3D-Konfigurator' für
alle Belagsarten, Grundrisse und Höhenbereiche ist
unter https://www.ceratrends.com abrufbar (keine
Registrierung notwendig)

Die zu verlegende Plattentype ist in einer eigenen
Position auszuschreiben

Liefernachweis / Vertrieb:
Fa. Ceratrends GmbH
Willersdorf 6a
4203 Altenberg
Österreich
Mail: office@ceratrends.com
Infos unter: https://www.ceratrends.com
Tel.: +43 7230 20545
Menge: 1,000 m2

**01.01.0040 Verlegung von Platten auf Doppelboden-System mit Stelzlager mit fixem Kopf im Verstellbereich 6,6-11,2cm**
Lieferung und Montage von Platten auf einem
Doppelbodensystem.

Die Doppelbodenkonstruktion besteht aus folgenden
Elementen:
- Basiselement auf Polypropylen im Format 60 x 40 x
4,8cm
- Stufenlos höhenverstellbare Stelzlager mit
Spezial-Adapter zur direkten Aufnahme des
Basiselementes
- Fugenauflagen in der Fugenstärke 2mm / 4mm [bitte
zutreffendes auswählen]

Als Höhenverstellung kommen stufenlos höhenverstellbare
Stelzlager mit einem Verstellbereich von 6,6 - 11,2cm
mit fixem Kopf zum Einsatz. Das Stelzlager beinhaltet
einen Adapterclip zur Aufnahme der Grundmodule.
Gesamthöhe der Konstruktion (Oberkante Rohbelag -
Oberkante Platte)
- Platten mit Stärke 2cm: 13,6 - 18,2cm
- Platten mit Stärke 3cm: 14,6 - 19,2cm
- Platten mit Stärke 4cm: 15,6 - 20,2cm
- Platten mit Stärke 5cm: 16,6 - 21,2cm

Anordnung / Anzahl der Stelzlager:
- Nutzungsklasse 'Privat' 2 KN/m2: jeweils an der
Eckpunkten des Basismoduls
- Nutzungsklasse 'Gewerblich' 5 KN/m2: jeweils an den
Eckpunkten des Basismoduls + in der Mitte jeder
Längsseite

Nachweis erforderlicher Prüfungen: DIN EN 12825 und DIN
EN 24537
Bruchlast (Punktlast): 5KN

Professionelles Planungsprogramm '3D-Konfigurator' für
alle Belagsarten, Grundrisse und Höhenbereiche ist
unter https://www.ceratrends.com abrufbar (keine
Registrierung notwendig)

Die zu verlegende Plattentype ist in einer eigenen
Position auszuschreiben

Liefernachweis / Vertrieb:
Fa. Ceratrends GmbH
Willersdorf 6a
4203 Altenberg
Österreich
Mail: office@ceratrends.com
Infos unter: https://www.ceratrends.com
Tel.: +43 7230 20545
Menge: 1,000 m2

**01.01.0050 Verlegung von Platten auf Doppelboden-System mit Stelzlager mit fixem Kopf im Verstellbereich 11,2-20,4cm**
Lieferung und Montage von Platten auf einem
Doppelbodensystem.

Die Doppelbodenkonstruktion besteht aus folgenden
Elementen:
- Basiselement auf Polypropylen im Format 60 x 40 x
4,8cm
- Stufenlos höhenverstellbare Stelzlager mit
Spezial-Adapter zur direkten Aufnahme des
Basiselementes
- Fugenauflagen in der Fugenstärke 2mm / 4mm [bitte
zutreffendes auswählen]

Als Höhenverstellung kommen stufenlos höhenverstellbare
Stelzlager mit einem Verstellbereich von 11,2 - 20,4cm
mit fixem Kopf zum Einsatz. Das Stelzlager beinhaltet
einen Adapterclip zur Aufnahme der Grundmodule.
Gesamthöhe der Konstruktion (Oberkante Rohbelag -
Oberkante Platte)
- Platten mit Stärke 2cm: 18,2 - 27,4cm
- Platten mit Stärke 3cm: 19,2 - 28,4cm
- Platten mit Stärke 4cm: 20,2 - 29,4cm
- Platten mit Stärke 5cm: 21,2 - 30,4cm

Anordnung / Anzahl der Stelzlager:
- Nutzungsklasse 'Privat' 2 KN/m2: jeweils an der
Eckpunkten des Basismoduls
- Nutzungsklasse 'Gewerblich' 5 KN/m2: jeweils an den
Eckpunkten des Basismoduls + in der Mitte jeder
Längsseite

Nachweis erforderlicher Prüfungen: DIN EN 12825 und DIN
EN 24537
Bruchlast (Punktlast): 5KN

Professionelles Planungsprogramm '3D-Konfigurator' für
alle Belagsarten, Grundrisse und Höhenbereiche ist
unter https://www.ceratrends.com abrufbar (keine
Registrierung notwendig)

Die zu verlegende Plattentype ist in einer eigenen
Position auszuschreiben

Liefernachweis / Vertrieb:
Fa. Ceratrends GmbH
Willersdorf 6a
4203 Altenberg
Österreich
Mail: office@ceratrends.com
Infos unter: https://www.ceratrends.com
Tel.: +43 7230 20545
Menge: 1,000 m2

**01.01.0060 Verlegung von Platten auf Doppelboden-System mit Stelzlager mit fixem Kopf im Verstellbereich 21,2-30,4cm**
Lieferung und Montage von Platten auf einem
Doppelbodensystem.

Die Doppelbodenkonstruktion besteht aus folgenden
Elementen:
- Basiselement auf Polypropylen im Format 60 x 40 x
4,8cm
- Stufenlos höhenverstellbare Stelzlager mit
Spezial-Adapter zur direkten Aufnahme des
Basiselementes
- Fugenauflagen in der Fugenstärke 2mm / 4mm [bitte
zutreffendes auswählen]

Als Höhenverstellung kommen stufenlos höhenverstellbare
Stelzlager mit einem Verstellbereich von 21,2 - 30,4cm
mit fixem Kopf zum Einsatz. Das Stelzlager beinhaltet
einen Adapterclip zur Aufnahme der Grundmodule.
Gesamthöhe der Konstruktion (Oberkante Rohbelag -
Oberkante Platte)
- Platten mit Stärke 2cm: 27,4 - 37,4cm
- Platten mit Stärke 3cm: 28,4 - 38,4cm
- Platten mit Stärke 4cm: 29,4 - 39,4cm
- Platten mit Stärke 5cm: 30,4 - 40,4cm

Anordnung / Anzahl der Stelzlager:
- Nutzungsklasse 'Privat' 2 KN/m2: jeweils an der
Eckpunkten des Basismoduls
- Nutzungsklasse 'Gewerblich' 5 KN/m2: jeweils an den
Eckpunkten des Basismoduls + in der Mitte jeder
Längsseite

Nachweis erforderlicher Prüfungen: DIN EN 12825 und DIN
EN 24537
Bruchlast (Punktlast): 5KN

Professionelles Planungsprogramm '3D-Konfigurator' für
alle Belagsarten, Grundrisse und Höhenbereiche ist
unter https://www.ceratrends.com abrufbar (keine
Registrierung notwendig)

Die zu verlegende Plattentype ist in einer eigenen
Position auszuschreiben

Liefernachweis / Vertrieb:
Fa. Ceratrends GmbH
Willersdorf 6a
4203 Altenberg
Österreich
Mail: office@ceratrends.com
Infos unter: https://www.ceratrends.com
Tel.: +43 7230 20545
Menge: 1,000 m2

**01.01.0070 Verlegung von Platten auf Doppelboden-System mit Stelzlager mit fixem Kopf im Verstellbereich 31,2-40,4cm**
Lieferung und Montage von Platten auf einem
Doppelbodensystem.

Die Doppelbodenkonstruktion besteht aus folgenden
Elementen:
- Basiselement auf Polypropylen im Format 60 x 40 x
4,8cm
- Stufenlos höhenverstellbare Stelzlager mit
Spezial-Adapter zur direkten Aufnahme des
Basiselementes
- Fugenauflagen in der Fugenstärke 2mm / 4mm [bitte
zutreffendes auswählen]

Als Höhenverstellung kommen stufenlos höhenverstellbare
Stelzlager mit einem Verstellbereich von 31,2 - 40,4cm
mit fixem Kopf zum Einsatz. Das Stelzlager beinhaltet
einen Adapterclip zur Aufnahme der Grundmodule.
Gesamthöhe der Konstruktion (Oberkante Rohbelag -
Oberkante Platte)
- Platten mit Stärke 2cm: 37,4 - 47,4cm
- Platten mit Stärke 3cm: 38,4 - 48,4cm
- Platten mit Stärke 4cm: 39,4 - 49,4cm
- Platten mit Stärke 5cm: 40,4 - 50,4cm

Anordnung / Anzahl der Stelzlager:
- Nutzungsklasse 'Privat' 2 KN/m2: jeweils an der
Eckpunkten des Basismoduls
- Nutzungsklasse 'Gewerblich' 5 KN/m2: jeweils an den
Eckpunkten des Basismoduls + in der Mitte jeder
Längsseite

Nachweis erforderlicher Prüfungen: DIN EN 12825 und DIN
EN 24537
Bruchlast (Punktlast): 5KN

Professionelles Planungsprogramm '3D-Konfigurator' für
alle Belagsarten, Grundrisse und Höhenbereiche ist
unter https://www.ceratrends.com abrufbar (keine
Registrierung notwendig)

Die zu verlegende Plattentype ist in einer eigenen
Position auszuschreiben

Liefernachweis / Vertrieb:
Fa. Ceratrends GmbH
Willersdorf 6a
4203 Altenberg
Österreich
Mail: office@ceratrends.com
Infos unter: https://www.ceratrends.com
Tel.: +43 7230 20545
Menge: 1,000 m2

**01.01.0080 Ausführung eines Randabschlusses mittels Rand- und Befestigungsclip**
Ausführung einer fachgerechten Rand-Abschlusses mittels
Randclip aus Edelstahl 1.4301 sowie einem
Fixierungsclip aus Polypropylen.

Der Fixierungsclip wird in die Wabenstruktur des
Basismoduls eingeklickt.
Darauf wird der Randabschluss-Clip angeschraubt.
Abschließend wird die Randplatte aufgelegt.

Professionelles Planungsprogramm '3D-Konfigurator' für
alle Belagsarten, Grundrisse und Höhenbereiche ist
unter https://www.ceratrends.com abrufbar (keine
Registrierung notwendig).

Pro verlegter Platte ist mindestens ein Stk.
Randabschlussclip in Kombination mit einem
Befestigungsclip vorzusehen.

Technische Daten:
Abmessungen: gem. Hersteller
Material: Edelstahl 1.4301

Liefernachweis / Vertrieb:
Fa. Ceratrends GmbH
Willersdorf 6a
A-4203 Altenberg
Österreich
Mail: office@ceratrends.com
Infos unter: https://www.ceratrends.com
Tel.: +43 7230 20545

Die folgende Abbildung zeigt die Montage des Randclips:
Menge: 1,000 lfm

**01.01.0090 Ausführung einer 2cm-Randverkleidung mittels Randprofil & Clip**
Ausführung einer fachgerechten Rand-Verkleidung mittels
unterem Setzstufen-Anschluss-Clips aus Edelstahl 1.4301
sowie einem Randprofil.

Die unteren Setzstufen-Anschluss-Clips werden an das
äußerste Stelzlager gemäß Beschreibung des Herstellers
befestigt.
Die vertikale Stufenplatte in der Stärke 20mm (+/- 1mm)
wird auf das benötigte Maß zugeschnitten und zwischen
unteren Setzstufen-Anschluss-Clip und dem Randprofil
eingefügt.
Abschliesend wird das obere Randprofil auf die vorher
eingesetzten Fixierungsclips angeschraubt. (1
Fixierungs-Clip pro lfm).

Ausführung der Randverkleidung: [bitte unzutreffendes
streichen: Edelstahl 1.4301 gebürstet |
Pulverbeschichtet Anthrazit Matt | Pulverbeschichtet
Schwarz Matt | Pulverbeschichtet Pastellgrau Glänzend]

Professionelles Planungsprogramm '3D-Konfigurator' für
alle Belagsarten, Grundrisse und Höhenbereiche ist
unter https://www.ceratrends.com abrufbar (keine
Registrierung notwendig).

Technische Daten:
Abmessung Profil: Länge: 2,7m pro Stk.
Material: [bitte unzutreffendes streichen: Aluminium
Pulverbeschichtet / Edelstahl 1.4301]

Liefernachweis / Vertrieb:
Fa. Ceratrends GmbH
Willersdorf 6a
A-4203 Altenberg
Österreich
Mail: office@ceratrends.com
Infos unter: https://www.ceratrends.com
Tel.: +43 7230 20545

Die folgende Abbildung zeigt die fertige Konstruktion
anhand eines Beispiels (Anthrazit Pulverbeschichtet
matt)
Menge: 1,000 lfm

**01.01.0100 Ausgleich von Boden-Unebenheiten mittels Bautenschutz-Pads**
Ausgleich von Bodenunebenheiten mittels
Bautenschutz-Pads.
Die Bautenschutz-Pads sind unter die Stelzlager zu
legen und gleichen damit geringe Unebenheiten des
Untergrundes aus und sorgen für ein flächenbündige
Auflage des Stelzlagers.

Technische Daten:
Material: PUR-gebundenes Gummigranulat
Abmessungen: 200 x 200 x 4mm
Maximalbelastung: 13 Tonnen / m2
Flächengewicht: ca. 2,7 kg / m2

Professionelles Planungsprogramm '3D-Konfigurator' für
alle Belagsarten, Grundrisse und Höhenbereiche ist
unter https://www.ceratrends.com abrufbar (keine
Registrierung notwendig).

Liefernachweis / Vertrieb:
Fa. Ceratrends GmbH
Willersdorf 6a
A-4203 Altenberg
Österreich
Mail: office@ceratrends.com
Infos unter: https://www.ceratrends.com
Tel.: +43 7230 20545
Menge: 1,000 m2

### Bereich 02 Erstellung Terrassen-Unterkonstruktion Gesamt

**02.0010 Verlegung von Platten auf Doppelboden-System mit Stelzlager mit fixem Kopf in verschiedenen Verstellbereichen**
Lieferung und Montage von Platten auf einem
Doppelbodensystem.

Die Doppelbodenkonstruktion besteht aus folgenden
Elementen:
- Basiselement auf Polypropylen im Format 60 x 40 x
4,8cm
- Stufenlos höhenverstellbare Stelzlager mit
Spezial-Adapter zur direkten Aufnahme des
Basiselementes
- Fugenauflagen in der Fugenstärke 2mm / 4mm [bitte
zutreffendes auswählen]

Als Höhenverstellung kommen - je nach tatsächlicher
Höhenanforderung - stufenlos höhenverstellbare
Stelzlager mit einem Verstellbereich von
- 2,2 - 2,9cm
- 2,9 - 4,2cm
- 4,2 - 6,6cm
- 6,6 - 11,2cm
- 11,2 - 20,4cm
- 21,2 - 30,4cm
- 31,2 - 40,4cm
mit fixem Kopf zum Einsatz.
Das Stelzlager beinhaltet einen Adapterclip zur
Aufnahme der Grundmodule.

Anordnung / Anzahl der Stelzlager:
- Nutzungsklasse 'Privat' 2 KN/m2: jeweils an der
Eckpunkten des Basismoduls
- Nutzungsklasse 'Gewerblich' 5 KN/m2: jeweils an den
Eckpunkten des Basismoduls + in der Mitte jeder
Längsseite

Nachweis erforderlicher Prüfungen: DIN EN 12825 und DIN
EN 24537
Bruchlast (Punktlast): 5KN

Professionelles Planungsprogramm '3D-Konfigurator' für
alle Belagsarten, Grundrisse und Höhenbereiche ist
unter https://www.ceratrends.com abrufbar (keine
Registrierung notwendig).

Die zu verlegende Plattentype ist in einer eigenen
Position auszuschreiben

Liefernachweis / Vertrieb:
Fa. Ceratrends GmbH
Willersdorf 6a
4203 Altenberg
Österreich
Mail: office@ceratrends.com
Infos unter: https://www.ceratrends.com
Tel.: +43 7230 20545
Menge: 1,000 m2

**02.0020 Ausführung eines Randabschlusses mittels Rand- und Befestigungsclip**
Ausführung einer fachgerechten Rand-Abschlusses mittels
Randclip aus Edelstahl 1.4301 sowie einem
Fixierungsclip aus Polypropylen.

Der Fixierungsclip wird in die Wabenstruktur des
Basismoduls eingeklickt.
Darauf wird der Randabschluss-Clip angeschraubt.
Abschließend wird die Randplatte aufgelegt.

Professionelles Planungsprogramm '3D-Konfigurator' für
alle Belagsarten, Grundrisse und Höhenbereiche ist
unter https://www.ceratrends.com abrufbar (keine
Registrierung notwendig).

Pro verlegter Platte ist mindestens ein Stk.
Randabschlussclip in Kombination mit einem
Befestigungsclip vorzusehen.

Technische Daten:
Abmessungen: gem. Hersteller
Material: Edelstahl 1.4301

Liefernachweis / Vertrieb:
Fa. Ceratrends GmbH
Willersdorf 6a
A-4203 Altenberg
Österreich
Mail: office@ceratrends.com
Infos unter: https://www.ceratrends.com
Tel.: +43 7230 20545

Die folgende Abbildung zeigt die Montage des Randclips:
Menge: 1,000 lfm

**02.0030 Ausführung einer 2cm-Randverkleidung mittels Randprofil & Clip**
Ausführung einer fachgerechten Rand-Verkleidung mittels
unterem Setzstufen-Anschluss-Clips aus Edelstahl 1.4301
sowie einem Randprofil.

Die unteren Setzstufen-Anschluss-Clips werden an das
äußerste Stelzlager gemäß Beschreibung des Herstellers
befestigt.
Die vertikale Stufenplatte in der Stärke 20mm (+/- 1mm)
wird auf das benötigte Maß zugeschnitten und zwischen
unteren Setzstufen-Anschluss-Clip und dem Randprofil
eingefügt.
Abschliesend wird das obere Randprofil auf die vorher
eingesetzten Fixierungsclips angeschraubt. (1
Fixierungs-Clip pro lfm).

Ausführung der Randverkleidung: [bitte unzutreffendes
streichen: Edelstahl 1.4301 gebürstet |
Pulverbeschichtet Anthrazit Matt | Pulverbeschichtet
Schwarz Matt | Pulverbeschichtet Pastellgrau Glänzend]

Professionelles Planungsprogramm '3D-Konfigurator' für
alle Belagsarten, Grundrisse und Höhenbereiche ist
unter https://www.ceratrends.com abrufbar (keine
Registrierung notwendig).

Technische Daten:
Abmessung Profil: Länge: 2,7m pro Stk.
Material: [bitte unzutreffendes streichen: Aluminium
Pulverbeschichtet / Edelstahl 1.4301]

Liefernachweis / Vertrieb:
Fa. Ceratrends GmbH
Willersdorf 6a
A-4203 Altenberg
Österreich
Mail: office@ceratrends.com
Infos unter: https://www.ceratrends.com
Tel.: +43 7230 20545

Die folgende Abbildung zeigt die fertige Konstruktion
anhand eines Beispiels (Anthrazit Pulverbeschichtet
matt)
Menge: 1,000 lfm

**02.0040 Ausgleich von Boden-Unebenheiten mittels Bautenschutz-Pads**
Ausgleich von Bodenunebenheiten mittels
Bautenschutz-Pads.
Die Bautenschutz-Pads sind unter die Stelzlager zu
legen und gleichen damit geringe Unebenheiten des
Untergrundes aus und sorgen für ein flächenbündige
Auflage des Stelzlagers.

Technische Daten:
Material: PUR-gebundenes Gummigranulat
Abmessungen: 200 x 200 x 4mm
Maximalbelastung: 13 Tonnen / m2
Flächengewicht: ca. 2,7 kg / m2

Professionelles Planungsprogramm '3D-Konfigurator' für
alle Belagsarten, Grundrisse und Höhenbereiche ist
unter https://www.ceratrends.com abrufbar (keine
Registrierung notwendig).

Liefernachweis / Vertrieb:
Fa. Ceratrends GmbH
Willersdorf 6a
A-4203 Altenberg
Österreich
Mail: office@ceratrends.com
Infos unter: https://www.ceratrends.com
Tel.: +43 7230 20545
Menge: 1,000 m2
